# Plinthe céramique de grès porcelainé

- Propriété du fichier: CYPE INGENIEROS, S.A.
- Format: FIEBDC-3/2002
- Devise: EUR
- Coûts indirects: 3.00 %
- Frais généraux: 13.00 %
- Bénéfice: 6.00 %
- TVA: 20.00 %

**FSC080** m Plinthe céramique de grès porcelainé, capacité d'absorption en eau E<0,5%, groupe BIa, 7,5x30 cm et 7 mm d'épaisseur, style marbre "TAU CERÁMICA", placée avec adhésif cémenteux amélioré, C2 TE, avec glissement réduit et temps ouvert augmenté T100 Super "TAU CERÁMICA" et jointoyée avec du mortier technique coloré, C G2, Line-Fix "TAU CERÁMICA", pour jointoiement des carreaux céramiques, avec des joints compris entre 3 et 15 mm.
Fourniture et mise en place de plinthe céramique de grès porcelainé, capacité d'absorption en eau E<0,5%, groupe BIa, 7,5x30 cm et 7 mm d'épaisseur, style marbre "TAU CERÁMICA", placée avec adhésif cémenteux amélioré, C2 TE, avec glissement réduit et temps ouvert augmenté T100 Super "TAU CERÁMICA" et jointoyée avec du mortier technique coloré, C G2, Line-Fix "TAU CERÁMICA", pour jointoiement des carreaux céramiques, avec des joints compris entre 3 et 15 mm.
Inclut: Implantation des pièces. Découpe des pièces et réalisation des emboîtements dans les angles. Mise en place de la plinthe. Jointoiement.
Critère de métré de projet: Longueur moyenne selon documentation graphique du Projet, sans inclure les ouvertures des portes. Le métré par ruptures et recoupes n'a pas été incrémentée 5% de pièces de plus a été considéré dans la décomposition.
Critère de mesure de l'ouvrage: On mesurera la longueur réellement exécutée selon les spécifications du Projet.

| Code | U | Désignation | Quantité | Prix | Montant |
|---|---|---|---|---|---|
| mt18bct060nba | m | Plinthe céramique de grès porcelainé, capacité d'absorption en eau E<0,5%, groupe BIa, 7,5x30 cm et 7 mm d'épaisseur, style marbre "TAU CERÁMICA", selon NF EN 14411. (matériau) | 1.050 | 10.36 | 10.88 |
| mt09mtc010h | kg | Adhésif cémenteux amélioré, C2 TE, avec glissement réduit et temps ouvert augmenté T100 Super, selon NF EN 12004, "TAU CERÁMICA", pour la mise en place en couche fine de revêtements en matériau céramique en intérieur et en extérieur, constitué de ciments à haute résistance, granulats sélectionnés et contenu élevé en résines synthétiques. (matériau) | 0.225 | 0.31 | 0.07 |
| mt09mtc020a | kg | Mortier technique coloré, C G2, Line-Fix "TAU CERÁMICA", pour jointoiement des carreaux céramiques, avec des joints compris entre 3 et 15 mm, selon NF EN 12004, "TAU CERÁMICA". (matériau) | 0.100 | 0.83 | 0.08 |
| mo023 | h | Compagnon professionnel III/CP2 carreleur en revêtements de sols. (main-d'œuvre) | 0.152 | 24.11 | 3.66 |
| % | % | Coûts directs complémentaires | 2 % | 14.69 | 0.29 |
|  |  | Coûts directs |  |  | 14.98 |
