# Carrelage avec carreaux céramiques en carreau de faïence

- Propriété du fichier: CYPE INGENIEROS, S.A.
- Format: FIEBDC-3/2002
- Devise: EUR
- Coûts indirects: 3.00 %
- Frais généraux: 13.00 %
- Bénéfice: 6.00 %
- TVA: 20.00 %

## F Aménagements et finitions

### FM Revêtements de murs

#### FMC Carrelage

**FMC070** m² Carrelage avec carreaux céramiques en carreau de faïence, style textile "TAU CERÁMICA", capacité d'absorption en eau E>10%, groupe BIII, 19,8x19,8 cm, placé sur une surface en maçonnerie sur parement intérieur, via adhésif cémenteux, C1 T, avec glissement réduit et temps ouvert augmenté T80 Especial Yeso "TAU CERÁMICA", avec joints minces (séparation des carreaux comprise entre 1,5 et 3 mm); avec cantonnières de PVC.
Fourniture et mise en place d'un carrelage avec carreaux céramiques en carreau de faïence, style textile "TAU CERÁMICA", capacité d'absorption en eau E>10%, groupe BIII, 19,8x19,8 cm, placés avec adhésif cémenteux, C1 T, avec glissement réduit et temps ouvert augmenté T80 Especial Yeso "TAU CERÁMICA", étendu sur la superficie support avec une truelle. Comprend la préparation de la surface support par humidification de la maçonnerie, l'implantation, les découpes, et les joints; le jointoiement avec du mortier technique superfin coloré, C G2, Line-Fix Superfino "TAU CERÁMICA", pour jointoiement des carreaux céramiques, avec des joints compris entre 1 et 5 mm; avec cantonnières de PVC; la finition et le nettoyage final.
Inclut: Préparation de la surface support. Implantation des niveaux et disposition des carreaux. Mise en place de guides ou de règles. Préparation et application du mortier. Réalisation de joints de mouvement. Mise en place des carreaux. Réalisation des coins. Jointoiement de carreaux. Finition et nettoyage final.
Critère de métré de projet: Surface mesurée selon documentation graphique du Projet, en déduisant les ouvertures de surface supérieure à 3 m². Le métré par ruptures et recoupes n'a pas été incrémentée 5% de pièces de plus a été considéré dans la décomposition.
Critère de mesure de l'ouvrage: On mesurera la surface réellement exécutée selon les spécifications du Projet, en déduisant les ouvertures de surface supérieure à 3 m².

| Code | U | Désignation | Quantité | Prix | Montant |
|---|---|---|---|---|---|
| mt09mtc010e | kg | Adhésif cémenteux, C1 T, avec glissement réduit et temps ouvert augmenté T80 Especial Yeso, selon NF EN 12004, "TAU CERÁMICA", pour la mise en place en couche fine de revêtements en matériau céramique en intérieur et en extérieur, constitué de ciments à haute résistance et additifs spécifiques, avec propriétés thixotropiques. (matériau) | 6.000 | 0.21 | 1.26 |
| mt19awa010 | m | Cantonnière en PVC à coins carrelés. (matériau) | 0.500 | 1.32 | 0.66 |
| mt19act010ab | m² | Dalle céramique en carreau de faïence, style textile "TAU CERÁMICA", capacité d'absorption en eau E>10%, groupe BIII, 19,8x19,8 cm, selon NF EN 14411. (matériau) | 1.050 | 11.80 | 12.39 |
| mt09mtc020g | kg | Mortier technique superfin coloré, C G2, Line-Fix Superfino "TAU CERÁMICA", pour jointoiement des carreaux céramiques, avec des joints compris entre 1 et 5 mm, selon NF EN 12004, "TAU CERÁMICA". (matériau) | 0.500 | 0.90 | 0.45 |
| op00sie030 |  | Scie à disque de diamant, pour table de travail, à coupe humide. | 1.000 | 0.00 | 0.00 |
| op00amo010 |  | Rectifieuse ou scie radiale. | 1.000 | 0.00 | 0.00 |
| op00tal010 |  | Perceuse. | 1.000 | 0.00 | 0.00 |
| mo024 | h | Compagnon professionnel III/CP2 carreleur en revêtements muraux. (main-d'œuvre) | 0.381 | 24.11 | 9.19 |
| mo062 | h | Ouvrier professionnel II/OP carreleur en revêtements muraux. (main-d'œuvre) | 0.381 | 21.40 | 8.15 |
| % | % | Coûts directs complémentaires | 2 % | 32.10 | 0.64 |
|  |  | Coûts directs |  |  | 32.74 |
