# Sol technique accessible Waytec "TAU CERÁMICA"

- Propriété du fichier: CYPE INGENIEROS, S.A.
- Format: FIEBDC-3/2002
- Devise: EUR
- Coûts indirects: 3.00 %
- Frais généraux: 13.00 %
- Bénéfice: 6.00 %
- TVA: 20.00 %

## F Aménagements et finitions

### FS Revêtements de sols

#### FSQ Planchers techniques

**FSQ020** m² Sol technique accessible Waytec "TAU CERÁMICA", pour intérieur, composé de panneaux autoportants de 600x600 mm et 40 mm d'épaisseur, constitués d'un support de base de planche agglomérée, de 30 mm d'épaisseur, avec bords en PVC, lame en aluminium de 0,5 mm d'épaisseur disposée sur la face inférieure et une couche de finition en grès porcelainé, style marbre "TAU CERÁMICA", de 596x596 mm et 10 mm d'épaisseur, appuyés sur pieds réglables en acier galvanisé, à base arrondie avec axe fileté M16, "TAU CERÁMICA", pour des hauteurs comprises entre 78 et 88 mm.
Fourniture et mise en place d'un sol technique accessible Waytec "TAU CERÁMICA", pour intérieur, constitué de panneaux autoportants de 600x600 mm et 40 mm d'épaisseur, constitués d'un support de base de planche agglomérée, de 30 mm d'épaisseur, avec bords en PVC, lame en aluminium de 0,5 mm d'épaisseur disposée sur la face inférieure et une couche de finition en grès porcelainé, style marbre "TAU CERÁMICA", de 596x596 mm et 10 mm d'épaisseur, appuyés sur pieds réglables en acier galvanisé, à base arrondie avec axe fileté M16, "TAU CERÁMICA", pour des hauteurs comprises entre 78 et 88 mm, fixés sur la surface d'appui avec un adhésif. Comprend la préparation de la surface d'appui des piédestaux par aspiration et nettoyage des restes d'ouvrage, l'implantation et fixation des piédestaux au sol avec de la colle, la mise en place des coussins sur les piédestaux et la fixation du filet qui régule leur hauteur avec la colle, et la bande périmétrique en laine de roche pour la désolidarisation du périmètre. Totalement monté.
Inclut: Implantation des axes des piédestaux et marquage des niveaux. Mise en place, nivellement et fixation des piédestaux. Mise en place des panneaux. Nettoyage final du revêtement.
Critère de métré de projet: Surface utile, mesurée selon documentation graphique du Projet. Le métré par ruptures et recoupes n'a pas été incrémentée 5% de pièces de plus a été considéré dans la décomposition.
Critère de mesure de l'ouvrage: On mesurera la surface réellement exécutée selon les spécifications du Projet.

| Code | U | Désignation | Quantité | Prix | Montant |
|---|---|---|---|---|---|
| mt12psk080a | U | Cartouche de 600 cm³ de colle pour fixation de pieds réglables à la surface d'appui. (matériau) | 0.010 | 5.24 | 0.05 |
| mt12psk040a | m | Bande périmétrique de laine de roche de 12 mm d'épaisseur et 100 mm de largeur. (matériau) | 1.000 | 2.05 | 2.05 |
| mt12pct020a | U | Pied réglable en acier galvanisé, à base arrondie avec axe fileté M16, "TAU CERÁMICA", pour des hauteurs comprises entre 78 et 88 mm. Comprend couvercle en matériau plastique, placé entête du piédestal et accessoires. (matériau) | 3.000 | 1.39 | 4.17 |
| mt12pct010aa | m² | Panneau autoportant pour le système de plancher technique accessible Waytec Int "TAU CERÁMICA", de 600x600 mm et de 40 mm d'épaisseur, constitué d'un support de base de planche agglomérée, de 30 mm d'épaisseur, biseauté et arrêté périmétriquement avec du PVC, couleur à choisir, lame en aluminium de 0,5 mm d'épaisseur disposée sur la face inférieure et une couche de finition en grès porcelainé, style marbre "TAU CERÁMICA", de 596x596 mm et 10 mm d'épaisseur; classement 2/2/A/2, selon NF EN 12825. (matériau) | 1.050 | 66.00 | 69.30 |
| op00ato010 |  | Tournevis. | 1.000 | 0.00 | 0.00 |
| op00tal010 |  | Perceuse. | 1.000 | 0.00 | 0.00 |
| op00tro010 |  | Scie à tronçonner. | 1.000 | 0.00 | 0.00 |
| mo011 | h | Compagnon professionnel III/CP2 monteur. (main-d'œuvre) | 0.408 | 24.91 | 10.16 |
| mo080 | h | Ouvrier professionnel II/OP monteur. (main-d'œuvre) | 0.408 | 21.40 | 8.73 |
| % | % | Coûts directs complémentaires | 2 % | 94.46 | 1.89 |
|  |  | Coûts directs |  |  | 96.35 |
