# Revêtement de carreaux céramiques en grès porcelainé

- Propriété du fichier: CYPE INGENIEROS, S.A.
- Format: FIEBDC-3/2002
- Devise: EUR
- Coûts indirects: 3.00 %
- Frais généraux: 13.00 %
- Bénéfice: 6.00 %
- TVA: 20.00 %

**FSC160** m² Revêtement de carreaux céramiques en grès porcelainé, style marbre "TAU CERÁMICA", capacité d'absorption en eau E<0,5%, groupe BIa, 10x10 cm, pour usage intérieur, placées avec adhésif cémenteux amélioré, C2 TE, avec glissement réduit et temps ouvert augmenté T100 Super "TAU CERÁMICA", et jointoyées avec du mortier technique coloré superfin type CG, Line Fix, de couleur blanche, pour joint entre 1,5 et 3 mm.
Fourniture et réalisation d'un revêtement via la méthode de mise en place par couche fine, de carreaux céramiques en grès porcelainé, style marbre "TAU CERÁMICA", capacité d'absorption en eau E<0,5%, groupe BIa, 10x10 cm, pour usage intérieur, placés avec adhésif cémenteux amélioré, C2 TE, avec glissement réduit et temps ouvert augmenté T100 Super "TAU CERÁMICA", extension sur la surface support avec une truelle dentée. Comprend le nettoyage, la vérification de la surface support, les implantations, les découpes, la réalisation des joints périmétriques continus, de largeur supérieure ou égale à 5 mm, aux limites avec les parois, les poteaux intérieurs et les élévations de niveau et, s'il y a lieu, les joints de cloisons et les joints de rupture existant dans la surface support, le jointoiement avec du mortier technique superfin coloré, C G2, Line-Fix Superfino "TAU CERÁMICA", pour jointoiement des carreaux céramiques, avec des joints compris entre 1 et 5 mm, l'élimination du matériau excédant de jointoiement et le nettoyage final du revêtement.
Inclut: Nettoyage et vérification de la surface support. Implantation des niveaux de finition. Implantation de la disposition des carreaux et des jonctions de mouvement. Application de l'adhésif. Mise en place des carreaux. Réalisation des joints de fractionnement, de périmètre et de rupture. Jointoiement. Suppression et nettoyage du matériau excédant. Mise en place de la plinthe. Nettoyage final du revêtement.
Critère de métré de projet: Surface mesurée selon documentation graphique du Projet, en déduisant les ouvertures de surface supérieure à 3 m². Le métré par ruptures et recoupes n'a pas été incrémentée 5% de pièces de plus a été considéré dans la décomposition.
Critère de mesure de l'ouvrage: On mesurera la surface réellement exécutée selon les spécifications du Projet, en déduisant les ouvertures de surface supérieure à 3 m².

| Code | U | Désignation | Quantité | Prix | Montant |
|---|---|---|---|---|---|
| mt09mtc010h | kg | Adhésif cémenteux amélioré, C2 TE, avec glissement réduit et temps ouvert augmenté T100 Super, selon NF EN 12004, "TAU CERÁMICA", pour la mise en place en couche fine de revêtements en matériau céramique en intérieur et en extérieur, constitué de ciments à haute résistance, granulats sélectionnés et contenu élevé en résines synthétiques. (matériau) | 3.000 | 0.31 | 0.93 |
| mt19act012aa | m² | Dalle céramique en grès porcelainé, style marbre "TAU CERÁMICA", capacité d'absorption en eau E<0,5%, groupe BIa, 10x10 cm, selon NF EN 14411. (matériau) | 1.050 | 29.80 | 31.29 |
| mt09mtc020g | kg | Mortier technique superfin coloré, C G2, Line-Fix Superfino "TAU CERÁMICA", pour jointoiement des carreaux céramiques, avec des joints compris entre 1 et 5 mm, selon NF EN 12004, "TAU CERÁMICA". (matériau) | 0.500 | 0.90 | 0.45 |
| mo023 | h | Compagnon professionnel III/CP2 carreleur en revêtements de sols. (main-d'œuvre) | 0.466 | 24.11 | 11.24 |
| mo061 | h | Ouvrier professionnel II/OP carreleur en revêtements de sols. (main-d'œuvre) | 0.233 | 21.40 | 4.99 |
| % | % | Coûts directs complémentaires | 2 % | 48.90 | 0.98 |
|  |  | Coûts directs |  |  | 49.88 |
